# Example Project
Invitation to tender (GAEB 90, DA83)
Currency: ?
Client: Bob the Builder

## Additional text
Created with Dangl GAEB Tool
  Copyright 2013 - 2016 Georg Dangl
  blog.dangl.me
  Version 1.2.3.0 (Built: 23.04.2016 18:30)

## This is an example GAEB project
Date: 03.05.16

*Note*
Project Information
This is a small sample project to illustrate the usage
of the GAEB converter at https://blog.dangl.me

### 01 Main Building

#### 01.01

**01.01.001 Site Preparation**
Preparation of the site before construction start.
Quantity: 1.000 Flat

#### 01.02 Construction

**01.02.001 Excavation**
*** Bidder enters the quantity
Excavation for the building pit.
Unit: m³

**01.02.002 Filling**
Filling of excavated building pit with proper material
for foundation.
Quantity: 600.000 m³

**01.02.003 Soil Removal**
*** Bidder enters the quantity
Removal of unusable excavated soil from the
construction site.
Unit: m³

**01.02.004 Conrete Slabs**
Concrete slabs for the building construction.
Quantity: 800.000 m²

**01.02.005 Concrete Walls**
Concrete walls for the building construction.
Quantity: 240.000 m²
